# Neubau Zentralapotheke mit Wirtschaftslager
Angebotsaufforderung (GAEB DA XML 3.3, DA83)
Projekt: 502-059
Währung: EUR
Vergabeart: NATO-Ausschreibung
Erstellt mit: GXML Toolbox V3.3 R20220330, ORCA AVA 27 27.00.00, 16.07.2026

## VORBEMERKUNG zum BV:
VORBEMERKUNG zum BV:

Der Landschaftsverband Westfalen-Lippe plant den Neubau einer Zentralapotheke in der LWL-Klinik Dortmund, Marsbruchstraße 179 in 44287 Dortmund Aplerbeck.
Gemarkung: Aplerbeck Flur: 4, Flurstück: 2688.

Die Baustellenzufahrt erfolgt über die Grundstückszufahrt an der Marsbruchstraße. Das Klinikgelände unterliegt strengen Zugangskontrollen. Eine Freischaltung jedes Parktickets ist durch die technische Abteilung (besetzt Mo-Fr von 08:00-15:00h) notwendig und einzukalkulieren; eine gesonderte Vergütung erfolgt nicht.
Die Baustelle liegt im Norden des Grundstücks, angrenzend an den Westfalendamm
und in Verlängerung des Vahlewegs.

Bei den nachstehend beschriebenen Leistungen handelt es sich um Leistungen für das Gewerk Tiefbau:
Baustelleneinrichtung, Erdbau und Kanalbau.

Grundlagen:
Allgemeinen Vertragsbedingungen für die Ausführung
von Bauleistungen VOB/B - DIN 1961.
Allgemeine Technische Vertragsbedingungen für Bauleistungen VOB/C - DIN 18299.
Weiter gelten BGV Unfallverhütungsvorschriften
die Landesbauordnung NRW
die Abfallentsorgungsbestimmungen NRW
Es sind sämtliche DIN-Normen, Regelungen, Vorschriften, etc. die zur Ausführung der Arbeiten notwendig sind, in der jeweils neuesten Fassung zu beachten. Übergeordnet gelten die anerkannten Regeln der Technik.

## 02 VORARBEITEN, ERDBAU, KANALBAU

### Titel 01 VORARBEITEN

**01.1 Vollständige Einrichtung der Baustelle**
Vollständige Einrichtung der Baustelle
nach Maßgabe der in den Ausschreibungsunterlagen
angegebenen Leistungen für die Dauer der Baumaßnahme
mit allen für den Baubetrieb notwendigen Anlagen, das eigene Gewerk betreffend.
Menge: 1,000 Psch

**01.2 Baustellenräumung:**
Baustellenräumung:
Wiederherstellung aller für die Einrichtung benötigten Flächen, Lagerplätze und Anfahrtswege inkl. Entfernung und Abtransport aller unter der Einrichtungsposition beschriebenen Geräte, Maschinen und Anlagen. Nach dem vollständigen Abräumen der Baustelle ist, soweit erforderlich, der ursprüngliche Zustand der Flächen wiederherzustellen.
Menge: 1,000 Psch

**01.3 Einmessen und Vermarken:**
Einmessen und Vermarken:
Digitale Einmessung und Markierung der Wegetrassen, Platzflächen und Grenzen sowie der Höhenfestpunkte des gesamt zu bearbeitenden Geländes laut Lageplan und Ausführungsplanung durch einen Vermesser.
Liefern und Sichern der Absteckzeichen sowie Vorhalten der Meßgeräte.
Menge: 1,000 Psch

**01.4 Mobilzaun (Höhe 2,00 m),**
Mobilzaun (Höhe 2,00 m),
liefern und aufstellen,
Zaunelemente untereinander mit Schellen gesichert, Standfüße aus Beton oder Voll-Kunststoff,
inkl. Abbau nach Abschluß der Arbeiten
Menge: 300,000 m

**01.5 Bauzauntor zweiflügelig**
Bauzauntor zweiflügelig
für vorgenannten Mobilzaun liefern und aufstellen,
Breite gesamt 6,00 m, Höhe 2,00 m,
mit Drehgelenken, Laufrädern aus Vollgummi und Drehtorlaufringen
Lieferung inkl. stabilem Zahlenkettenschloss,
und Abbau nach Abschluß der Arbeiten
Menge: 1,000 Stk

**01.6 Mobilzaun (Höhe 2,00 m) inkl. Toranlage**
Mobilzaun (Höhe 2,00 m) inkl. Toranlage
der vorgenannten Positionen
vorhalten und unterhalten
für die Dauer der gesamten Baumaßnahme,
Abrechnungszeitraum 78 Wochen (1,5 Jahre),
Abrechnung Standzeit/ Unterhaltung wöchentlich
Menge: 78,000 Mona

**01.7 vorh. Zufahrt zur Baustelle mit Asphaltbelag,**
vorh. Zufahrt zur Baustelle mit Asphaltbelag,
z.T. stark beschädigt,
ausbessern mit Tragschichtmaterial HKS-Schotter 0/45
inkl. Verdichtung,
Schadstellen und Schlaglöcher der Zufahrt sind in Teilflächen mit Tragschichtmaterial aufzufüllen und auszubessern
Menge: 50,000 to

**01.8 Ausweichbucht an der Zufahrt zur Baustelle**
Ausweichbucht an der Zufahrt zur Baustelle
mit Schottertragschicht 0/45,
für den Baustellenverkehr herstellen,
Länge 20 m, Breite 4,00 m, Stärke 35cm,
Oberboden 35 cm stark abtragen und seitlich lagern,
Straßenbau-Filtervlies, mind. 500 g, reißfest aus PP,
als Sauberkeitsschicht einbauen,
Lieferung, Einbau und Verdichtung von Hartstein-Schotter-Tragschichtmaterial in 30 cm Stärke,
Abrechnung über Digitalaufmaß der Ausweichbucht,
Nachweis über Schotter-Lieferscheine
Anmerkung: Rückbau der Ausweichbucht erst zum
Abschluss der Baumaßnahme durch den GaLaBauer
Menge: 80,000 qm

**01.9 Rundbordsteine aus Beton**
Rundbordsteine aus Beton
inkl. Fundament und Rückenstütze aufnehmen, säubern, sichern, lagern und nach Abschluss der Kanalarbeiten wieder einbauen,
Fundamentbeton und Beton-Rückenstütze sind abzubrechen, abzufahren und zu entsorgen,
unbelastetes Material ist vom AN abzufahren und der getrennten Entsorgung/ Verwertung geordnet zuzuführen, anfallende Gebühren und Kosten sind einzukalkulieren,
Wiedereinbau gelagerte Bordsteine auf 15 cm Betonfundament C15/20 mit abgeschrägter Rückenstütze, incl. Fugenverfüllung,
Bordsteinabmessungen: 15/22/100 cm
hier: Kanalanschluss in der Straße bei den Garagen
Menge: 5,000 m

**01.10 Entwässerungsrinne einzeilig**
Entwässerungsrinne einzeilig
aus Basament-Betonstein 16/16/14
inkl. Betonfundament aufnehmen, sichern, lagern und nach Abschluss der Kanalarbeiten wieder einbauen, Fundamentbeton ist abzubrechen, abzufahren und zu entsorgen,
Wiedereinbau auf 15 cm Betonfundament C15/20,
incl. fachgerechte Fugenverfüllung mit Mörtelmischung MG III,
hier: Kanalanschluss in der Straße bei den Garagen
Menge: 5,000 m

**01.11 Trennschnitt an vorhandener Asphalt-Schwarzdecke**
Trennschnitt an vorhandener Asphalt-Schwarzdecke
für Kabelgraben quer zur Fahrbahn herstellen,
Schnittstärke bis D: 16 cm, Fahrbahnbreite ca. 6 m,
Ausführung mit Fugenschneidegerät

hier: Kanalanschluss in der Straße bei den Garagen
Menge: 50,000 m

**01.12 Asphalt-Schwarzdecke im Bereich des Rohrgrabens**
Asphalt-Schwarzdecke im Bereich des Rohrgrabens
bestehend aus Asphaltbetondecke und Asphaltragschicht,
aufbrechen, aufnehmen, laden, abfahren und entsorgen,
Dicke gesamt ca. 16 cm,
Grabenbreite 1,50 m, Länge ca. 25,00 m,
Abrechnung nach Flächenaufmaß,
Abfallschlüssel 170301 nach Abfallverzeichnis-Verordnung AVV, Kohlenteerhaltige Bitumengemische,
Abrechnungen über Wiegescheine und Begleitscheine der Deponie,
Nachweis über Wiegescheine der Recyclinganlage
Einbauklasse bis Z 1.2 gemäß LAGA-Richtlinien,
Anmerkung:
Eine schlechtere Einbauklasse als Z 1.2 ist vom AN über Analyse/ Auswertung von Asphaltproben eines anerkannten Erdbaulabors nachzuweisen. Proben sind gemeinsam mit der Bauleitung zu ziehen.
hier: Kanalanschluss in der Straße bei den Garagen
Menge: 20,000 to

**01.13 Ungebundene Tragschicht 0/45 für den Rohrgraben**
Ungebundene Tragschicht 0/45 für den Rohrgraben aufnehmen und seitlich separiert lagern,
Stärke der Tragschicht bis 45 cm,
Grabenbreite 150 cm, Länge ca. 25,00 m,
nach Fertigstellung der Kanalarbeiten und Verlegung der Rohrleitungen ist das gelagerte Tragschichtmaterial wieder fachgerecht einzubauen und zu verdichten,
hier: Kanalanschluss in der Straße bei den Garagen
Menge: 15,000 cbm

**01.14 Asphalttragschicht in Kleinstfläche,**
Asphalttragschicht in Kleinstfläche,
zur Anarbeitung an vorh. Asphaltflächen,
gem. ZTV Asphalt-StB DIN EN 13108-1,
liefern, einbauen und verdichten,
Eignung für Lieferverkehr inkl. LKW,
Mischgutart  AC 22 TN, Einbaustärke 12 cm,
Bindemittel 70/100 TL Bitumen-StB und DIN EN 12591,
incl. aufsprühen eines bitumenhaltigen Bindemittels gem. ZTV-Asphalt-StB 07, 200 g/qm,
Abrechnung über Aufmaß, belegt durch Lieferscheine und
Wiegekarten.
Anmerkung: Handeinbau in ca. 150 cm Breite
hier: Kanalanschluss in der Straße bei den Garagen
Menge: 10,000 to

**01.15 Bitumenhaftkleber nach TL BE-StB 07**
Bitumenhaftkleber nach TL BE-StB 07
liefern und aufbringen zum Vorspritzen der Asphalttragschicht aufsprühen, einschl. vorheriger Reinigung des Unterbaus, Kehrgut ist fachgerecht zu entsorgen, Reinigung und Entsorgungskosten sind in den EP mit einzukalkulieren, Bindemittelmenge 0,3 kg/m²
hier: Kanalanschluss in der Straße bei den Garagen
Menge: 40,000 qm

**01.16 Asphaltbetondecke in Kleinstfläche,**
Asphaltbetondecke in Kleinstfläche,
zur Anarbeitung an vorh. Asphaltflächen,
gem. ZTV Asphalt-StB DIN EN 13108-1,
liefern, einbauen, verdichten und abstreuen,
Mischgutart  AC 11 DN, Einbaustärke 4 cm,
Bindemittel 50/70 TL Bitumen-StB und DIN EN 12591,
incl. aufsprühen eines bitumenhaltigen Bindemittels gem. ZTV-Asphalt-StB 07, 200 g/qm,
Abrechnung über Lieferscheine und Wiegekarten,
Anmerkung: Handeinbau in 150 cm Breite
hier: Kanalanschluss in der Straße bei den Garagen
Menge: 5,000 to

**01.17 Bituminöses Fugenschmelzband (TOK-Band) liefern**
Bituminöses Fugenschmelzband (TOK-Band) liefern
und damit Rand- oder Stoßfugen bei Anschluss an bestehende bituminöse Decken fachgerecht verschließen,
TOK-Band: Bauhöhe 4,5 cm, Breite 10 mm
hier: Kanalanschluss in der Straße bei den Garagen
Menge: 50,000 m

**01.18 Kantensteine 8/25/100 cm**
Kantensteine 8/25/100 cm
inkl. Fundament und Rückenstütze aufnehmen, säubern, sichern, lagern und nach Abschluss der Kanalarbeiten wieder einbauen,
Fundamentbeton und Beton-Rückenstütze sind abzubrechen, abzufahren und zu entsorgen,
unbelastetes Material ist vom AN abzufahren und der getrennten Entsorgung/ Verwertung geordnet zuzuführen, anfallende Gebühren und Kosten sind einzukalkulieren,
Wiedereinbau gelagerte Bordsteine auf 15 cm Betonfundament C15/20 mit abgeschrägter Rückenstütze, incl. Fugenverfüllung,
hier: Kanalanschluss in der Straße bei den Garagen
Menge: 10,000 m

**01.19 Betonpflaster Rechteck, 8 cm stark,**
Betonpflaster Rechteck, 8 cm stark,
incl. Bettungen aus Brechsand und Splitt,
in Teilflächen aufnehmen, säubern,
auf Paletten packen und lagern
im Bereich der Baustelle,
inkl. Wiedereinbau nach Abschluss der Kanalarbeiten,
Ausführung im Reihenverband mit Halbversatz,
inkl. Bettung aus Splitt-Sandgemisch,
Körnung 0/5 mm gem. TL Pflaster-StB, Dicke im
verdichteten Zustand 4 cm,  inkl. vollständiges
Verfüllen der Pflasterfugen mit Brechsand.
Steine rütteln, absanden und säubern.
hier: Kanalanschluss in der Straße bei den Garagen
Menge: 10,000 qm

**01.20 Betonpflaster H-Verbundpflaster, 8 cm stark,**
Betonpflaster H-Verbundpflaster, 8 cm stark,
inkl. Bettungen aus Brechsand und Splitt,
in Teilflächen aufnehmen, laden, abfahren und entsorgen,
Unbelastetes Material ist vom AN abzufahren und der getrennten Entsorgung/ Verwertung geordnet zuzuführen, anfallende Gebühren und Kosten sind einzukalkulieren,
Abrechnung durch gemeinsames Aufmaß mit
der Bauüberwachung des AG, Nachweis mit Entsorgerschein
und Wiegekarten
hier: Abbruch Waldfußweg
Menge: 30,000 qm

**01.21 Wurzelstubben von Hochstämmen roden,**
Wurzelstubben von Hochstämmen roden,
Durchmesser >10-50 cm,
anfallendes Material, Wurzelwerk ist vom AN rückstandslos zu entsorgen,
Abrechnung über Aufmaß mit der Bauleitung
Menge: 40,000 Stk

**01.22 Wurzelstubben von Hochstämmen roden,**
Wurzelstubben von Hochstämmen roden,
Durchmesser >50-100 cm,
anfallendes Material, Wurzelwerk ist vom AN rückstandslos zu entsorgen,
Abrechnung über Aufmaß mit der Bauleitung
Menge: 12,000 Stk

**01.23 Wurzelstubben von Hochstämmen roden,**
Wurzelstubben von Hochstämmen roden,
Durchmesser >100-140 cm,
anfallendes Material, Wurzelwerk ist vom AN rückstandslos zu entsorgen,
Abrechnung über Aufmaß mit der Bauleitung
Menge: 2,000 Stk

**01.24 Beton oder Mauerwerk im Boden, unbewehrt,**
Beton oder Mauerwerk im Boden, unbewehrt,
abbrechen, aufnehmen, zerkleinern und laden,
Material ist vom AN zu entsorgen,
Abrechnung nach gemeinsamen Aufmaß mit der Bauleitung
Menge: 5,000 cbm

**01.25 Mischmüll beseitigen,**
Mischmüll beseitigen,
auf der Baustelle vorh. Mischmüll, Plastik, Glas, Stahl etc. per Hand aufsammeln, in vom AN gestellten Container kippen, zur nächsten geeigneten Entsorgungsstelle abfahren und fachgerecht entsorgen, incl. Nachweis und Nebenkosten
Menge: 5,000 cbm

**01.26 Kompostierbare Abfälle beseitigen,**
Kompostierbare Abfälle beseitigen,
auf der Baustelle bereits gelagerte organische Abfälle, wie Laub, Holz, Äste und Strauchschnitt,
per Hand aufsammeln, in vom AN gestellten Container kippen und abfahren zur nächsten geeigneten Entsorgungsstelle und fachgerecht entsorgen,
incl. Nebenkosten
Menge: 20,000 cbm

### Titel 02 ERDARBEITEN

*Hinweis: VORBEMERKUNGEN:*
VORBEMERKUNGEN:
Für die Ausführung der Erdarbeiten gelten die DIN 18300 (VOB/C) und die allgemein anerkannten Regeln der Technik.

**02.1 Wiese/ Grasnarbe abtragen,**
Wiese/ Grasnarbe, abtragen,
Abtragsstärke der Grasnarbe iM. 5-10 cm,
anfallendes Material laden, abfahren und entsorgen einschl. aller Gebühren,
Abrechnung über Flächenaufmaß
unbelastetes Material ist vom AN abzufahren und der getrennten Entsorgung/ Verwertung geordnet zuzuführen, anfallende Gebühren und Kosten sind einzukalkulieren
hier: Wiesenfläche mit Wildwuchs bis 150 cm,
Bereich Grundfläche Neubau und BE-Fläche
Menge: 2500,000 qm

**02.2 Bodenabtrag des Baugeländes**
Bodenabtrag des Baugeländes
für die Gebäudefläche und die BE-Flächen,
Böden profilgerecht lösen, fördern, abfahren und entsorgen,
Abtragsstärke i.M. bis 120 cm,
Einordnung nach EBV:
Materialklasse: BM-F0*/ BG-F0*,
Parameter/ Kennzeichnung TOC: 2,9 Ma.% bzw.
mineralische Fremdbestandteile > 10%,
Auffüllungen: grobkörnige Auffüllungen sowie umgelagerte Oberböden und Schluffe, z.T. verwurzelt,
z.T. mit Einlagerungen an Bauschutt, Haldenmaterial und Schlacken,
Die im Zuge der Baugrunderkundung angetroffenen Auffüllungen werden grundsätzlich als nicht ausreichend
tragfähiger Baugrund bezeichnet

Abrechnung über Abfuhr- und Wiegescheine der ordnungsgemäßen Entsorgung,
Umrechnungsfaktor to in cbm 1,8,
Material ist vom AN abzufahren und der getrennten Entsorgung/ Verwertung geordnet zuzuführen, anfallende Gebühren und Kosten sind einzukalkulieren

Schichtenfolge und Einteilung in Homogenbereiche
gem. DIN 18300 gemäß Baugrunduntersuchung / Gründungsberatung aus 02/2024,
Geotechnik-Institut-Dr. Höfer GmbH & Co. KG
Hagener Straße 243, 44229 Dortmund, 2024
Menge: 2200,000 cbm

**02.3 Bodenabtrag des Baugeländes**
Bodenabtrag des Baugeländes
Oberboden profilgerecht lösen und fördern wie vor,
aber Transport zum Lagerplatz im Nahbereich
der Baustelle und dort den Oberboden als Miete aufsetzen für spätere Wiederverwendung,
Transportweg: bis 150 m,
Zuweisung des Lagerplatzes durch den AG vor Ort,
Abrechnung über Mietenaufmaß, Kontrolle über Lieferscheine und LKW-Kastenmaß,
Anmerkung:
Nur sauberer Oberboden ohne Bauschutt und Schlacken
darf für die spätere Wiederverwendung auf Miete aufgesetzt werden
Menge: 350,000 cbm

**02.4 Oberbodenmiete planieren und einsäen**
Oberbodenmiete planieren und einsäen
als Zwischenbegrünung mit Phacelia,
Aussaatmenge 2-3 g/qm,
Nachweis über Phacelia Original-Lieferschein
Menge: 1,000 kg

**02.5 Verdichtungsfähigen Füllboden, Kies-Sand**
Verdichtungsfähigen Füllboden, Kies-Sand
liefern, profilgerecht einbauen, modellieren
und lagenweise verdichten,
Einbauhöhe ca. 80 cm,
Abrechnung über Original-Lieferscheine,
Nachweis über eingebaute Massen nach Aufmaßnivellement
hier: Bodenauffüllung Gebäudefläche
Menge: 880,000 cbm

**02.6 Verdichtungsfähigen Füllboden, Kies-Sand**
Verdichtungsfähigen Füllboden, Kies-Sand
liefern, profilgerecht einbauen, modellieren
und lagenweise verdichten,
Einbauhöhe ca. 90 cm,
Abrechnung über Original-Lieferscheine,
Nachweis über eingebaute Massen nach Aufmaßnivellement
hier: Bodenauffüllung BE-Flächen, für spätere Pflasterung
Menge: 990,000 cbm

*Hinweis: Anmerkung: Kanalbauarbeiten*
Anmerkung: Kanalbauarbeiten
Für die Ausführung der Kanalbauarbeiten gelten die einschlägigen DIN-Normen, ZTV, ATV-Arbeitsblätter, Richtlinien und Merkblätter in der jeweils gültigen Fassung.
Die Grundleitungen werden überwiegend mit geringen Gefällen von ca. 0,5 - 1,0 % verlegt. Um eine einwandfreie Verlegung (geradlinig, keine Unterbögen) zu gewährleisten, erfolgt die Verlegung grundsätzlich unter Verwendung eines Kanallasers. Die Verlegung mittel "Wasserwaage" ist ausschließlich bei kurzen Anschlüssen zulässig.
Statische Nachweise:
Dem AG sind ohne weitere Aufforderung vor Beginn der Kanalbauarbeiten folgende statische Nachweise durch den AN vorzulegen.
- Rohrstatik unter Berücksichtigung der tatsächlichen Boden-, Bettungs- und Wasserverhältnisse und dem zur Ausführung kommenden Verbau
- Statischer Nachweis für den zur Ausführung vorgesehenen Verbau unter Berücksichtigung der tatsächlichen Boden- und Wasserverhältnisse.
Der Bodenaushub von Rohrgräben und Baugruben, der zur Wiederverfüllung geeignet ist, muss bei beengten Baustellenverhältnissen zwischenzeitlich ab- und wieder angefahren werden. Alle Erschwernisse hierfür sind in die entsprechenden Positionen einzurechnen.
Das verdrängte Bodenmaterial geht in Eigentum des AN über und ist zu dessen weiterer Verwendung abzufahren.
Die Rohrgrabenbreiten und Baugrubenbreiten sind entsprechend der DIN EN 1610 herzustellen.
Bei offenem Gelände: Die Rohrgrabentiefen werden gemessen von OK Erdplanum des Regelprofils. Dabei wird die Tiefe bestimmt durch den Mittelwert der Tiefen an den Anschlussstellen. Die Baugrubentiefen werden gemessen von OK Erdplanum bis zur Fließsohle des Schachtes plus 30 cm für die Herstellung der Schachtsohle, wenn nichts anderes im Leistungsverzeichnis angegeben ist (z.B. größere Sohldicken).
Die Verfüllung des Rohrgrabens (Leitungszone und Rohrgraben) wird ebenfalls bis OK Erdplanum gemessen. Bautechnisch bedingte Auffüllungen des öffentl. Straßenkörpers vor den Kanalbauarbeiten führen nicht zu einer Vergütung tieferer Rohrgräben und sind somit in die entsprechenden Rohrgrabenpositionen einzurechnen.

Einbauhinweise:
Im Auflagerbereich muss das eingebaute Bodenmaterial mindestens die gleiche Dichte erhalten wie der Boden unter der Rohrsohle. Bei der lagenweisen Verfüllung der Rohrgräben sind die Anhaltswerte des ATV-Arbeitsblattes A 139 einzuhalten. Die Schütthöhen richten sich nach dem verwendeten Boden und dem Verdichtungsgerät und dürfen 30 cm nicht überschreiten.
Der Grabenverbau ist spätestens vor dem Verdichten der einzelnen Lagen zurückzubauen, ausgenommen es wird ein senkrechter Kanaldielen- oder Spundbohlenverbau verwendet. Eventuell anfallender Bodenmehraushub bei Ausbildung der Rohrgräben und Baugruben in abgeböschter Form oder als Stufengraben wird nicht gesondert vergütet.
Sicherung von Rohrgräben und Baugruben:
Die Rohrgraben- und Baugrubenwände sind entsprechend der DIN EN 1610 abzuböschen oder zu verbauen.
Der Verbau kann, soweit nicht anderes ausgeschrieben, nach Wahl des AN ausgeführt werden, der Aufwand hierfür ist in die entsprechenden Positionen einzurechnen.
Material zur Verfüllung von Rohrgräben und Baugruben:
Rohrgräben und Baugruben sind grundsätzlich mit dem anstehenden Boden wieder zu verfüllen. Sollte der anstehende Boden ungeeignet für die Wiederverfüllung sein, so ist der Boden auszutauschen. Die Abrechnung dieser Leistungen wird über die entsprechenden Positionen des Leistungsverzeichnisses (Ersatzboden für Rohrleitungszone, Ersatzboden für Baugruben, etc. abgerechnet. Die Abrechnung erfolgt über Einbauprofile.

**02.7 Bodenaushub für Füllkörperrigole**
Bodenaushub für Füllkörperrigole
in Bodenklassen 3 -5, gem. DIN 18300 und DIN 18306 ausheben und nach dem Verlegen der Füllkörperrigole den Arbeitsraum mit dem anstehenden Boden wieder verfüllen und verdichten,
Die Abfuhr des verdrängten Bodens und die Zwischenlagerung des zur Wiederverfüllung benötigten Bodens wird gesondert vergütet.

Abmessung Füllkörperrigole: 11,20 x 4,80 m
Abmessung der Baugrube: 12,50 x 5,80 x Tiefe 2,40 m

Wände der Baugrube mit fachgerechter Böschung oder mit Grubenverbau nach DIN 18303 und DIN 4124 über gesonderte Position.
Menge: 150,000 cbm

**02.8 Zulage für Handschachtungen,**
Zulage für Handschachtungen,
Bodenklasse 3-5,
Abrechnung über Eiinzelaufmaß der Schachtungen
Menge: 3,000 cbm

**02.9 Bodenabtrag**
Bodenaushub für Füllkörperrigole
in Bodenklassen 3 -5, gem. DIN 18300 und DIN 18306 ausheben, profilgerecht lösen,
fördern und seitlich auf Haufwerk lagern,
Abtragstiefe bis 250 cm,
Abrechnung über spätere Abfuhr- und Wiegescheine,
Umrechnungsfaktor to in cbm 1,8,

Böden gem. Baugrunduntersuchung / Gründungsberatung
aus 02/2024,
Geotechnik-Institut-Dr. Höfer GmbH & Co. KG
Hagener Straße 243, 44229 Dortmund, 2024
Menge: 20,000 cbm

**02.10 Haufwerksbeprobung**
Haufwerksbeprobung
"Untersuchung des Erdstoffs nach DepV (Deponieverordnung)
einschließlich Untersuchung der Parameter im Eluat
Voruntersuchung liegt im Rahmen der Baugrunduntersuchung durch Kleegräfe Geotechnik vor.
Die Proben für die Analysen sind  vom Zwischenlager auf der Baustelle zu entnehmen."

Schichtenfolge und Einteilung in Homogenbereiche
gem. DIN 18300 gemäß Baugrunduntersuchung / Gründungsberatung aus 02/2024,
Geotechnik-Institut-Dr. Höfer GmbH & Co. KG
Hagener Straße 243, 44229 Dortmund, 2024
Menge: 1,000 Stk

**02.11 Abfuhr von Bodenaushub, verdrängter Boden**
Abfuhr von Bodenaushub, verdrängter Boden
Bodenaushub aus Erdverdrängung der Füllkörperrigole transportieren und abfahren.
Der verdrängte Boden geht in Eigentum des AN über uns ist zu dessen weiterer Verwendung abzufahren. Abtragstiefe des abzufahrenden Bodens bis 250 cm,

Beschaffenheit des Bodenaushubs laut Baugrunduntersuchung:
Einordnung nach EBV:
Materialklasse: BM-0/ BG-0 und BM-0*/ BG-0*

Abrechnung über Abfuhr- und Wiegescheine der ordnungsgemäßen Entsorgung,
Umrechnungsfaktor to in cbm 1,8,
Material ist vom AN abzufahren und der getrennten Entsorgung/ Verwertung geordnet zuzuführen, anfallende Gebühren und Kosten sind einzukalkulieren

Baugrunduntersuchung / Gründungsberatung aus 02/2024,
Geotechnik-Institut-Dr. Höfer GmbH & Co. KG
Hagener Straße 243, 44229 Dortmund, 2024
Menge: 20,000 cbm

**02.12 Abfuhr von Bodenaushub, verdrängter Boden**
Abfuhr von Bodenaushub, verdrängter Boden
Bodenaushub aus Erdverdrängung der Füllkörperrigole transportieren und abfahren.
Der verdrängte Boden geht in Eigentum des AN über uns ist zu dessen weiterer Verwendung abzufahren. Abtragstiefe des abzufahrenden Bodens bis 250 cm,

Beschaffenheit des Bodenaushubs laut Baugrunduntersuchung:
Einordnung nach EBV: Materialklasse:
BM-F1/ BG-F1, DK 0,

Abrechnung über Abfuhr- und Wiegescheine der ordnungsgemäßen Entsorgung,
Umrechnungsfaktor to in cbm 1,8,
Material ist vom AN abzufahren und der getrennten Entsorgung/ Verwertung geordnet zuzuführen, anfallende Gebühren und Kosten sind einzukalkulieren

Baugrunduntersuchung / Gründungsberatung aus 02/2024,
Geotechnik-Institut-Dr. Höfer GmbH & Co. KG
Hagener Straße 243, 44229 Dortmund, 2024
Menge: 20,000 cbm

**02.13 Boden bauseits als Haufwerk gelagert,**
Boden bauseits als Haufwerk gelagert,
nach Vorlage der Beprobungsergebnisse
aufnehmen, laden, abfahren und entsorgen,
Einordnung nach EBV: Materialklasse:
BM-0/ BG-0, DK 0,
Boden nicht gefährlich, bis 10% mineralische Fremdbestandteile, Abfallschlüssel 170504
Abrechnung über Abfuhr- und Wiegescheine
der ordnungsgemäßen Entsorgung,
Umrechnungsfaktor to in cbm 1,8,
unbelastetes Material ist vom AN abzufahren und der getrennten Entsorgung/ Verwertung geordnet zuzuführen, anfallende Gebühren und Kosten sind einzukalkulieren,

Anmerkung:
BM-0/ BG 0 entspricht Z0, gem. EBV
bzw. alt gem. LAGA Boden
Einordnung gem. Geotechnischer Bericht Kleegräfe Geotechnik GmbH vom Juni 2026
Menge: 20,000 cbm

**02.14 Zwischenlagerung von Bodenaushub**
Zwischenlagerung von Bodenaushub
Bodenaushub aus Baugrube, der später zur Verfüllung der Baugrube benötigt wird, transportieren und zwischenlagern.
Der Baugrubenaushub wird im Nahbereich der Baugrube gelagert und nach dem Einbau der Rigole wieder eingebaut und lagenweise verdichtet.
Der Aufwand für das Laden, die Transporte und die Lagerung ist einzurechnen und wird nicht gesondert vergütet.
Beschaffenheit des Bodenaushubs
gem. laut Baugrunduntersuchung / Gründungsberatung
aus 02/2024,
Geotechnik-Institut-Dr. Höfer GmbH & Co. KG
Hagener Straße 243, 44229 Dortmund, 2024
Menge: 130,000 cbm

**02.15 Grundwasserhaltung, bis 2,50 m (+0,50 m) tief**
Grundwasserhaltung, bis 2,50 m (+0,50 m) tief
ausführen mittels Vakuumanlage
für die Arbeiten an der Füllkörperrigole und Regenwasserkanalisationen,
Im Einheitspreis enthalten sind:
Stellen und Betrieb der Filter oder Brunnen, Schläuche und Rohrleitungen der Pumpen, Betriebsstoffe, Bedienungspersonal sowie Zuschläge für eventuelle Nacht-, Sonn- und Feiertagsarbeiten von 0-24 Uhr.
Absenkungstiefen von >2,50 m + 0,50 m, gemessen ab OK Urgelände.
(Absenkziel unter Aushubsohle ca. 0,50 m.)
Grundwasserabsenkung mittels Spüllanzen herstellen, vorhalten, unterhalten und einschl. alle Betriebskosten so betreiben,
dass eine trockene Baugrube (Kanalgräben und Schachtbaugruben) entsteht.
Die Anlage entsprechend des Baufortschritts umbauen.
Nach Abschluss der Bauarbeiten die Anlage komplett wieder beseitigen einschl. Erdarbeiten.

Die Absenkung muss während der Bauzeit dauernd mind. 0,5 m unter Aushubsohle betragen.
Die Grundwasserabsenkung erfolgt in Abstimmung mit dem AG im Vorlauf der Aushubarbeiten. Auf die ausreichende Vorlaufzeit zur Entwässerung des vorhandenen Bodens wird besonders hingewiesen.

Sammel- und Abflussleitungen zum Vorfluter (Kanal, Bach) sowie sämtliches erforderliches Gerät sind in den E.P. einzurechnen.
In den E.P. einzurechnen sind zudem alle für den ordnungsgemäßen Betrieb  der Anlage erforderlichen Maschinen, Ge- und Verbrauchsmaterialien, Energie, usw.

Hierzu gehören u.a. auch:
- alle erforderlichen Erd- und Bohrarbeiten,
- alle erforderliche Brunnen und Filter
  (Lanzen) innerhalb und außerhalb der
  Baugrube beiderseits des Kanals in Abständen
  von nur wenigen Metern
- das Beantragen und Einholen der
  erforderlichen Genehmigungen
  (Entnahme- /Einleitungserlaubnis) bei
  den zuständigen Behörden,
- die Berechnung der Anlage.

Es dürfen nur geräuscharme Anlagen verwendet werden (angrenzend Wohngebiet). Ersatzgeräte müssen in ausreichende Anzahl und jederzeit zur Verfügung stehen. Eine gesonderte Vergütung erfolgt nicht.

Der AN hat sicherzustellen, dass der Kanal frei von Rückstau bleibt, die Baugruben und Rohrgräben nicht überflutet werden und das keine Stoffe in den Kanal gelangen, die zu Verstopfungen oder Ablagerungen führen können.

Abgerechnet wird einmal die Länge des Absenkungsstrecke der Baugrube.
Menge: 25,000 m

**02.16 Verbau für Baugruben nach DIN 18303**
Verbau für Baugruben nach DIN 18303
bzw. Ausbildung einer Böschung mit 45° nach DIN 4124,
nach Wahl des AN,

Abmessung der Baugrube: 12,50 x 5,80 x Tiefe 2,50 m,
inkl. Gestellung des Materails und Rückbau des Verbaus
bzw. Anfüllung der Böschungen nach dem Einbau der Füllkörperrigole,
Bei Baggereinsatz sind nur von der TBG zugelassene Baugeräte zu verwenden.
Die Unfallverhütungsvorschriften sind zu beachten.
hier: Verbau der Baugrube für die Füllkörperrigole
Menge: 1,000 Psch

**02.17 Planum für Füllkörperrigole als Auflager aus**
Planum für Füllkörperrigole als Auflager aus schlufffreiem verdichtungsfähigem Sand 0-2
oder Splitt 2-5, liefern und in der Baugrube 10 cm stark einbauen und planeben abziehen,
Abrechnung über Grundfläche der Baugrube
Menge: 70,000 qm

**02.18 Böden von Baugruben für Schächte DN 1000 und DN 400**
Böden von Baugruben für Schächte bis DN 1000
nach ZTV E-StB und DIN 18300 profilgerecht ausheben
und seitlich lagern, im vorgeschriebenen Gefälle ebnen und nach Fertigstellung des Schachtes diesen mit dem anstehenden Boden (bzw. geeignetem Füllboden - bei Bodenaustausch) lagenweise hinterfüllen und verdichten,
Grubentiefe bis 2,50 m, Bodenklasse 3-5,
Böden separiert lagern und Wiederverfüllen,
Unbelastetes Material ist vom AN abzufahren und der getrennten Entsorgung/ Verwertung geordnet zuzuführen, anfallende Gebühren und Kosten sind einzukalkulieren,
Einzurechnen sind die über den Rohrgraben hinausgehenden Erd- und Verbauarbeiten. Das Erstellen der Baugruben erfolgt im Zuge der Rohrgrabenaushubs.
Abrechnung über Baugubenaufmaß,
Menge: 75,000 cbm

**02.19 Rohrgräben für PP-Rohre bis DN 300**
Rohrgräben für PP-Rohre bis DN 300
nach ZTV E-StB  und DIN 18300 profilgerecht ausheben, im vorgeschriebenen Gefälle ebnen und nach dem Verlegen der Rohrleitung mit dem anstehenden Boden (bzw. geeignetem Füllboden - bei Bodenaustausch) lagenweise verfüllen und verdichten gem. Merkblatt für das Verfüllen von Leitungsgräben,

Aushubtiefe bis 150 cm,
Sohlenbreite bis 150 cm,
Bodenklasse 3-5

Rohrgraben für 3 Kanäle: SW- RW- und TW-Leitung,
EInbau TW-Leitung auf -90 cm, lagenweise Verfüllung,

Im Einheitspreis enthalten sind: Herstellen des ordnungsgemäßen Verbaus, sofern nicht gesondert ausgeschrieben, Gestellung aller erforderlichen Geräte und das Abfahren des verdrängten Bodens.
Das verdrängte Bodenmaterial geht in Eigentum des AN über und ist zu dessen weiterer Verwendung abzufahren.
Menge: 25,000 m

**02.20 Rohrgräben für PP-Rohre bis DN 300**
Rohrgräben für PP-Rohre, bis DN 300
nach ZTV E-StB  und DIN 18300 profilgerecht ausheben, im vorgeschriebenen Gefälle ebnen und nach dem Verlegen der Rohrleitung mit dem anstehenden Boden (bzw. geeignetem Füllboden - bei Bodenaustausch) lagenweise verfüllen und verdichten gem. Merkblatt für das Verfüllen von Leitungsgräben,

Aushubtiefe bis 110 cm,
Sohlenbreite bis 120 cm,
Bodenklasse 3-5

Rohrgraben für 2 Kanäle: SW-Kanal und TW-Leitung,
EInbau TW-Leitung auf -90 cm, lagenweise Verfüllung,

Im Einheitspreis enthalten sind: Gestellung aller erforderlichen Geräte und das Abfahren des verdrängten Bodens. Das verdrängte Bodenmaterial geht in Eigentum des AN über und ist zu dessen weiterer Verwendung abzufahren.
Menge: 15,000 m

**02.21 Rohrgräben für PP-Rohre bis DN 300**
Rohrgräben für PP-Rohre bis DN 300
nach ZTV E-StB  und DIN 18300 profilgerecht ausheben, im vorgeschriebenen Gefälle ebnen und nach dem Verlegen der Rohrleitung mit dem anstehenden Boden (bzw. geeignetem Füllboden - bei Bodenaustausch) lagenweise verfüllen und verdichten gem. Merkblatt für das Verfüllen von Leitungsgräben,

Aushubtiefe bis 150 cm,
Sohlenbreite bis 120 cm,
Bodenklasse 3-5

Rohrgraben für 2 Kanäle: SW-Kanal und TW-Leitung,
EInbau TW-Leitung auf -90 cm, lagenweise Verfüllung,

Im Einheitspreis enthalten sind: Herstellen des ordnungsgemäßen Verbaus, sofern nicht gesondert ausgeschrieben, Gestellung aller erforderlichen Geräte und das Abfahren des verdrängten Bodens.
Das verdrängte Bodenmaterial geht in Eigentum des AN über und ist zu dessen weiterer Verwendung abzufahren.
Menge: 10,000 m

**02.22 Rohrgräben für PP-Rohre bis DN 300**
Rohrgräben für PP-Rohre bis DN 300
nach ZTV E-StB  und DIN 18300 profilgerecht ausheben, im vorgeschriebenen Gefälle ebnen und nach dem Verlegen der Rohrleitung mit dem anstehenden Boden (bzw. geeignetem Füllboden - bei Bodenaustausch) lagenweise verfüllen und verdichten gem. Merkblatt für das Verfüllen von Leitungsgräben,

Aushubtiefe bis 150 cm,
Sohlenbreite bis 70 cm,
Bodenklasse 3-5

Im Einheitspreis enthalten sind: Herstellen des ordnungsgemäßen Verbaus, sofern nicht gesondert ausgeschrieben, Gestellung aller erforderlichen Geräte und das Abfahren des verdrängten Bodens.
Das verdrängte Bodenmaterial geht in Eigentum des AN über und ist zu dessen weiterer Verwendung abzufahren.
Menge: 20,000 m

**02.23 Rohrgräben für PP-Rohre bis DN 300**
Rohrgräben für PP-Rohre bis DN 300
nach ZTV E-StB  und DIN 18300 profilgerecht ausheben, im vorgeschriebenen Gefälle ebnen und nach dem Verlegen der Rohrleitung mit dem anstehenden Boden (bzw. geeignetem Füllboden - bei Bodenaustausch) lagenweise verfüllen und verdichten gem. Merkblatt für das Verfüllen von Leitungsgräben,

Aushubtiefe bis 250 cm,
Sohlenbreite bis 100 cm,
Bodenklasse 3-5

Im Einheitspreis enthalten sind: Herstellen des ordnungsgemäßen Verbaus, sofern nicht gesondert ausgeschrieben, Gestellung aller erforderlichen Geräte und das Abfahren des verdrängten Bodens.
Das verdrängte Bodenmaterial geht in Eigentum des AN über und ist zu dessen weiterer Verwendung abzufahren.
Menge: 20,000 m

**02.24 Rohrgräben für PP-Rohre bis DN 200**
Rohrgräben für PP-Rohre bis DN 200
nach ZTV E-StB  und DIN 18300 profilgerecht ausheben, im vorgeschriebenen Gefälle ebnen und nach dem Verlegen der Rohrleitung mit dem anstehenden Boden (bzw. geeignetem Füllboden - bei Bodenaustausch) lagenweise verfüllen und verdichten gem. Merkblatt für das Verfüllen von Leitungsgräben,

Aushubtiefe bis 160 cm,
Sohlenbreite bis 70 cm,
Bodenklasse 3-5

Im Einheitspreis enthalten sind: Herstellen des ordnungsgemäßen Verbaus, sofern nicht gesondert ausgeschrieben, Gestellung aller erforderlichen Geräte und das Abfahren des verdrängten Bodens.
Das verdrängte Bodenmaterial geht in Eigentum des AN über und ist zu dessen weiterer Verwendung abzufahren.
Menge: 120,000 m

**02.25 Rohrgräben für PP-Rohre bis DN 150**
Rohrgräben für PP-Rohre bis DN 150
nach ZTV E-StB  und DIN 18300 profilgerecht ausheben, im vorgeschriebenen Gefälle ebnen und nach dem Verlegen der Rohrleitung mit dem anstehenden Boden (bzw. geeignetem Füllboden - bei Bodenaustausch) lagenweise verfüllen und verdichten gem. Merkblatt für das Verfüllen von Leitungsgräben,

Aushubtiefe bis 70 cm,
Sohlenbreite bis 50 cm,
Bodenklasse 3

Im Einheitspreis enthalten sind: Gestellung aller erforderlichen Geräte und das Abfahren des verdrängten Bodens. Das verdrängte Bodenmaterial geht in Eigentum des AN über und ist zu dessen weiterer Verwendung abzufahren.
Menge: 50,000 m

**02.26 Unterkreuzungen von Ver- und Endsorgungsleitungen**
Unterkreuzungen von Ver- und Endsorgungsleitungen
für Gas und Wasser herstellen,
Die kreuzenden Leitungen entsprechend den Schutzvorschriften vorsichtig freilegen, abfangen, während der Bauzeit gegen Beschädigungen sichern
und verfüllen, als Zulage zu den Grabenpos. Zusammenliegende Leitungen auf 1,00 m Grabenlänge werden als 1 Stück abgerechnet, Leitungen bis NW 300.
Abrechnung über Nachweise, Aufmaßskizzen
Menge: 3,000 Stk

**02.27 Unterkreuzungen von Kabeln herstellen**
Unterkreuzungen von Kabeln herstellen
Das kreuzende Kabel (Fernmeldekabel, Elektroversorgung Niederspannung und 10 KV) entsprechend den Schutzvorschriften vorsichtig freilegen, Fehlende Abdecksteine, -hauben sind zu ersetzen, Kreuzungswinkel 50-100 gon.
sonst wie vorgen. Pos.
Menge: 3,000 Stk

**02.28 Einbau von Füllmaterial/ Rohrauflager**
Einbau von Füllmaterial/ Rohrauflager
für Einbettung von Rohrleitungen bis DN 300,
mit zu lieferndem Sand/ Kiessand,
Einbau in folgender Reihenfolge:
Bettungsschicht d=10 cm, Hinterfüllung der
Rohrleitung re/li einschl. der Zwickel d=15 cm,
Schutzschicht über der Rohrleitung d=10 cm,
einschl. Verdichtung,
Einbau in Gräben mit/ ohne Verbau,
Grabentiefe bis 250 cm, Grabenbreite bis 150 cm
Menge: 260,000 m

**02.29 Grundwasserhaltung, bis 2,50 m (+0,50 m) tief ausführen**
Grundwasserhaltung, bis 2,50 m (+0,50 m) tief ausführen mittels Vakuumanlage für die Arbeiten am Kanalbau,
Im Einheitspreis enthalten sind:
Stellen und Betrieb der Filter oder Brunnen, Schläuche und Rohrleitungen der Pumpen, Betriebsstoffe, Bedienungspersonal sowie Zuschläge für eventuelle Nacht-, Sonn- und Feiertagsarbeiten von 0-24 Uhr.
Absenkungstiefen von >2,50 m + 0,50 m, gemessen ab OK Urgelände.(Absenkziel unter Aushubsohle ca. 0,50 m.)

Grundwasserabsenkung mittels Spüllanzen herstellen, vorhalten, unterhalten und einschl. alle Betriebskosten so betreiben,
dass eine trockene Baugrube (Kanalgräben und Schachtbaugruben) entsteht.
Die Anlage entsprechend des Baufortschritts umbauen.
Nach Abschluss der Bauarbeiten die Anlage komplett wieder beseitigen einschl. Erdarbeiten.
Sonst wie Position 02.10.
Menge: 20,000 m

**02.30 Suchgraben zur Freilegung von Kabeln und Leitungen**
Suchgraben zur Freilegung von Kabeln und Leitungen
in Handarbeit herstellen, Aushub seitlich lagern, Verfüllen und verdichten, Aushubtiefe über 50- 70 cm,
Sohlenbreite der Gräben über 25 bis 35 cm,
Bodenklasse 3-6,
Abrechnung über Grabenaufmaß
Menge: 5,000 cbm

### Titel 03 BE-FLÄCHEN

**03.1 Planum für BE- und Gebäudefläche**
Planum für BE- und Gebäudefläche
gem.  ZTVT-StB zur Aufnahme einer
ungebundenen Tragschicht herstellen
Auf- und Abtrag bis 5 cm,
zulässige Abweichung von der Nennhöhe +- 2 cm
Menge: 2200,000 qm

**03.2 Baugrund verdichten für BE- und Gebäudefläche**
Baugrund verdichten für BE- und Gebäudefläche
gem. ZTVT-StB als Untergrund für Tragschichten;
Verformungsmodul EV2 mind. 45 MN/m2.
Menge: 2200,000 qm

**03.3 Schottertragschicht für Gebäudefläche**
Schottertragschicht für Gebäudefläche
aus Natur-Hartstein-Schotter, Körnung 0/45,
es gelten die Anforderungen der TL SoB-StB04 und TL
Gestein-StB,  gem. ZTV T-StB 95/02.
Die Tragschicht ist gem. ZTV SoB-StB lagenweise zu
verdichten bis die Anforderrungen erreicht sind:
Verformungsmodul EV2  >=  120 MN/m²,
Verdichtungsgrad DPr  mind. 103%, Ebenflächigkeit auf der Oberfläche mit einer zulässigen Abweichung von der Nennhöhe + / - 1 cm innerhalb einer 4 m langen Messstrecke.
Schichtstärke 30 cm im verdichteten Zustand, Abrechnung über Original-Schotter-Lieferscheine, Wiegekarten, Nachweis über Digitalem Flächenaufmaß,
Umrechnungsfaktor lose Masse 1,8.
Menge: 700,000 t

**03.4 Schottertragschicht für BE-Fläche**
Schottertragschicht  für BE-Fläche
auf späteren Pflasterflächen,
aus Natur-Hartstein-Schotter, Körnung 0/45,
es gelten die Anforderungen der TL SoB-StB04 und TL
Gestein-StB,  gem. ZTV T-StB 95/02.
Die Tragschicht ist gem. ZTV SoB-StB lagenweise zu
verdichten bis die Anforderrungen erreicht sind:
Verformungsmodul EV2  >=  120 MN/m²,
Verdichtungsgrad DPr  mind. 103%, Ebenflächigkeit auf der Oberfläche mit einer zulässigen Abweichung von der Nennhöhe + / - 1 cm innerhalb einer 4 m langen Messstrecke.
Schichtstärke 35 cm im verdichteten Zustand, Abrechnung über Original-Schotter-Lieferscheine, Wiegekarten, Nachweis über Digitalem Flächenaufmaß,
Umrechnungsfaktor lose Masse 1,8.
Menge: 800,000 t

**03.5 Geogitter in Kombination mit Trennvlies**
Geogitter in Kombination mit Trennvlies
liefern und zur Stabilisierung des Baugrundes bzw. zur Erhöhung der Tragfähigkeit in befahrbaren Bereichen unter Schottertragschicht einbauen.

Materialbeschreibung:
Geogitter verbunden mit Vliesstoff als
Bewehrungselement zur Erhöhung der Tragfähigkeit mit
zusätzlicher Trenn- und Filterwirkung über nicht
ausreichend tragfähigem Untergrund gemäß TL Geok E, StB
05, liefern und nach Angaben des Herstellers einbauen
Geotextilrobustheitsklasse (GRK):3

Das Geotextilgitter ist gemäß Merkblatt an den Stößen
mit einer Überlappung von mind. 50 cm einzubauen. Es
darf nicht direkt befahren werden und ist im Vor-Kopf-
Verfahren zu beschütten. Überlappungsverluste sind in
den Einheitspreis einzurechnen. Abgerechnet wird die
abgedeckte Fläche. Eigen-und Fremdüberwachung gemäß DIN
18200 soll nachgewiesen werden.
hier: LKW befahrene Flächen

'.........'
(Hersteller vom Bieter anzugeben)
Menge: 100,000 qm

### Titel 04 TIEFBAU

#### Untertitel 04.01 REGENRÜCKHALTUNG

*Hinweis: Regenrückhaltung ohne Versickerung - Verkehrs- und Parkflächen SLW 60*
Regenrückhaltung ohne Versickerung für die Verkehrs- und Parkflächen

Speichervolumen:  min. 34,0 m³
Drosselablauf:  max. 10,0l/s
Abmessung

Länge:  ca. 11,20 m
Breite:  ca. 4,80 m
Höhe:  ca. 0,66 m
Zulauf:  DN 300
Ablauf:  DN200

Inkl. Herstellung aller Anschlussleitungen

**04.01.1 Kubisches Rigolenelement 420 L**
Kubisches Rigolenelement zur Speicherung und/oder Versickerung von Niederschlagswasser, bestehend aus zwei Grundelementen und einer Zwischenplatte, fertig montiert für den Einbau vor Ort.
Zugelassen durch das Deutsche Institut für Bautechnik (DIBt) zur Verwendung für die Versickerung von Niederschlagswasser.
Inspektion und Spülung durch selbstfahrende Kamerawagen oder -sonden bei Anschluß von DN 200 Inspektionszugängen. Hohe Sicht- und Bewegungsfreiheit sowie mehrdimensionale Durchströmbarkeit durch offene Innenstruktur gewährleistet.
Flächige Verlegung der Rigolenelemente durch Positionierung mit Eco Verbindungselementen - siehe gesonderte Position
Mehrlagige Verlegung der Rigolenelemente durch integrierte Zentrierhilfen, keine Verbindungselemente für vertikale Positionierung notwendig.
Langzeitbelastbarkeit bis max. SLW 60 nachgewiesen

Technische Daten:
Maße (LxBxH): 800 x 800 x 660 mm
Gewicht: ca.17 kg
Material: Polypropylen PP (100% recycelbar)
Farbe: grau
Inhalt: 420 Liter (Netto 405 Liter)
Speicherkoeffizient: 96%
Anschlüsse: 8 x DN 200/150/100 + 8 x DN 100

Hinweis:
Die Rigolenkörper sind auf Geotextilien bzw. -Vlies - siehe gesonderter Posten - auszulegen, welches auf einer plan- abgezogenen Sauberkeitsschicht - ebenfalls gesonderter Posten - aufliegt. Einbau und Verlegung sind gemäß Einbaurichtlinien des Herstellers auszuführen.

Liefern und betriebsfertig montieren
Menge: 82,000 St

**04.01.2 Rigolenelement Seiten-Endplatten Set**
Rigolenendplatte Endplatten-Set
Anschlussplatten zum Einrasten mit zwei Anschlussflächen als Abschluss jeder Reihe von Rigolenelementen.

Technische Daten:
Set bestehend aus zwei Endplatten
Maße (LxBxH): 742 x 660 x 54 mm
Material: Polypropylen PP (100% recycelbar)
Pro Abschluss werden zwei Endplatten benötigt
Anschlüsse: 2 x DN 110/160/200 je Platte

Liefern und betriebsfertig montieren
Menge: 4,000 St

**04.01.3 Verbindungselemente**
Verbindungselemente zur Positionierung mehrerer Rigolenelemente bei flächiger sowie horizontaler Verlegung der Rigolenelemente. Es wird ein Verbindungselemente pro Kontaktfläche zweier Rigolenelemente benötigt.
Passend zum vorgenannten Rigolen Element.

Liefern und betriebsfertig montieren
Menge: 7,000 psch

**04.01.4 Schachtelement - 2-lagig**
Kubisches Schachtsystem zum Aufbau als Zulauf-, Filter-, Retentions-, Kontroll- oder Grundschacht. Schachtsystem bestehend aus Schachtboden, vier Seitenwänden und Schachtkonus. Die Bauhöhe lässt sich durch das Hinzufügen von weiteren Schachtwänden beliebig bis zu sieben Lagen erweitern. Das Schachtsystem besitzt identische Abmessungen und Grundflächen wie die Rigolenelemente. Inspektion und Spülung durch Inspektionszugänge 2x DN200 realisierbar. Schachtsystem ist im Lieferzustand bereits mit den benötigten Anschlussöffnungen vorkonfektioniert.

Frei wählbare Positionen innerhalb des Rigolensystems:
- Eckposition mit zwei freien Seitenflächen
- Mittelposition mit einer freien Seitenfläche
- komplett integriert innerhalb eines Rigolenelemtes des Rigolensystems
- Langzeitbelastbarkeit bis max. SLW 60 nachgewiesen
-
Technische Daten:
- Maße ca. (LxBxH):  800 x 800 x 660 mm
- Gewicht:  ca. 35 kg
- Material:  Polypropylen PP,
  glasfaserverstärkt
  (100% recycelbar)
- Inhalt:  min. 420 Liter
- Anschlüsse:  4 x DN 200
  1 x DN 300
  1 x DN 400 je Seitenfläche
- Lichte Zugangsweite:  min. Ø 600mm

Der Schachtboden ist auf Geotextilien bzw. -vlies - siehe gesonderter Posten - auszulegen, welches auf einer plan abgezogenen Sauberkeitsschicht - ebenfalls gesonderter Posten - aufliegt. Einbau und Verlegung sind gemäß Einbaurichtlinien des Herstellers auszuführen.

Liefern und betriebsfertig montieren
Menge: 2,000 St

**04.01.5 Folienhaube**
Abdeckung für Schachtkonus vorg. Schachtsystem

Liefern und betriebsfertig montieren
Menge: 2,000 St

**04.01.6 Zwischenstück**
Zwischenstück für den Einbau in ein tieferes Erdreich inkl. DN 200 Stutzen zum Anschluss ankommender Rohrleitungen.
Nutzlänge 1000mm

Liefern und betriebsfertig montieren
Menge: 2,000 St

**04.01.7 Teleskop Domschacht LKW**
Teleskop-Domschacht LKW mit Schachtabdeckung Klasse D und Schmutzfänger Teleskop-Domschacht LKW mit Beton- Guss Schachtabdeckung rund mit Ventilationsöffnungen Klasse D 400, LKW befahrbar und Schmutzfänger.
Ermöglicht das stufenlose Anpassen der Höhe von 290 mm - 590 mm inkl. Beton- Guss Auflagering an gegebene Geländesituationen zwischen Geländeoberkante und Schachtsystem.

Flache Bauform für bündigen Abschluss, bis max. 5° neigbar komplett mit EPDM-Dichtung, abgedichtet bis Geländeoberkante.
Betongussabdeckung nach EN 124 mit Ventilationsöffnungen. Schmutzfänger nach DIN 1221 für den Einsatz im Beton-Guss Auflagering.

Länge: ca. 1.900 mm inkl. Beton- Guss Auflagering
Ø Innen: 600 mm
Ø Außen: 855 mm

Liefern und betriebsfertig montieren
Menge: 2,000 St

**04.01.8 Drosseleinrichtung**
Drosseleinrichtung für den Einsatz im Schachtsystem zur Limitierung einer abfließenden Wassermenge, inklusive eines Notüberlaufs DN200 für die Ableitung des überschüssigen Niederschlagswassers und eines PE-Rohrs DN 200 für die Folienverschweißung.

Technische Daten:

Schwimmende Abflussdrossel

Farbe der Drossel: schwarz

Ablaufmenge 10,0 l/s

Lieferumfang: ein PE-Rohr DN 200, eine Überschiebemuffe DN 200, ein KG-Abzweig 87° DN 200 mit 2 Muffen, ein KG-Muffenstopfen DN 200, eine schwimmende Abflussdrossel, ein KG-Rohr DN 200 mit 1 Muffe

Liefern und betriebsfertig montieren
Menge: 1,000 St

**04.01.9 Notüberlauf**
Notüberlauf für Drosselschacht

Liefern und betriebsfertig montieren
Menge: 1,000 St

**04.01.10 Rückschlagklappe**
Rückschlagklappe zur Sicherung der Rigole vor zurückdrückendem Abwasser. Rückschlagklappe im Rigolenkörper verbaut. Revisionierbarkeit über Schachtbauwerk.
Rückschlagklappe DN 200

Liefern und betriebsfertig montieren
Menge: 1,000 St

**04.01.11 Retentionsaufbau vor Ort**
*** Pauschalposition
In wasserundurchlässige Kunststoffdichtungsbahn eingeschweißte Rigolenelemente in Behälterausführung zur Speicherung und kontrollierten Abgabe von Niederschlagswasser an die Kanalisation. Dreilagiger Aufbau bestehend aus Geotextil, DIBt zugelassener PE-HD Dichtungsbahn -Stärke 2 mm - und Geotextil. Schweißarbeiten durchgeführt von WHG zugelassenen Schweißern und gemäß DVS-Richtlinie 2225-1 inkl. Nahtprüfung in Eigenüberwachung.
Flexible Verlegung für die optimale Ausgestaltung beliebiger Tankdimensionen und -geometrien vor Ort.
Gedrosselte Ableitung Systemschacht.
Einbau der Rigolenelemente, Montage der Zubehörkomponenten und Verschweißung des Systems in Behälterausführung vor Ort durch qualifiziertes Fachpersonal.
Optional Filter- bzw. Zulaufschacht integriert durch Systemschacht realisierbar.

Folgende Dokumente können auf Anfrage vorgelegt werden:
DIBt-Zulassungsurkunde der eingesetzten Dichtungsbahn
Datenblatt des verwendeten Geotextils sowie der Dichtungsbahn
Prüfzeugnis der eingesetzten Schweißer
WHG-Zulassung
DIBt-Zulassung der Versickerungsblöcke E, sofern diese eingesetzt werden

Hinweis:
Die Vorbereitung der Baugrube ist gemäß den bauseitigen Mindestvoraussetzungen des Herstellers auszuführen.
Sämtliche (Kanal-) Anschluss- sowie Verfüllarbeiten sind bauseits zu leisten.

Zusätzliche Prüfungen
Nahtprüfung mittels Druckluft bzw. Hochspannung
Flächennähte als Doppelnaht mit Prüfkanal sowie Extruderauftragsnähte bei Ecken oder Durchdringungen mit eingelegtem Prüfdraht; inkl. Material sowie Protokollierung. Die Überwachung erfolgt durch einen Kunststofffachmann nach DVS 2213. Alle Anforderungen der DVS-Richtlinie 2225-4 werden erfüllt.

Liefern und betriebsfertig montieren
Menge: 1,000 psch

#### Untertitel 04.02 REGENWASSER UND SCHMUTZWASSER - ROHRLEITUNGEN UND ZUBEHÖR

*Hinweis: Vollwandabwasserrohre und Formstücke aus Polypropylen*
Vollwandabwasserrohre und Formstücke aus Polypropylen mit mineralischen Additiven veredelt (PP-MD) gemäß DIN EN 14758-1-:2005 und werksseitig eingelegter Lippendichtung. Hochlastkanalrohr mit hoher Ringsteifigkeit > SN 10 (gemäß MPA-Gutachten: > 10 kN/m² nach DIN EN ISO 9969) im Schwerlastbereich (SLW 60) einsetzbar. Die Rohrleitungen sind unter Beachtung der DIN EN 1610 und der Hersteller- Verlegeanleitung zu verlegen.
Die vorgenannten Anforderungen gelten für alle folgenden Positionen (Rohrleitungen und Formteile.
Die Rohrleitungen sind in einem Graben mit Sandbett und Gefälle zu verlegen. Der Graben wird in einer separaten Position beschrieben. Einschließlich Klein- und Verbindungsteile.

Liefern und betriebsfertig montieren.

**04.02.1 Vollwandabwasserrohre Polypropylen - Rohr DN 110**
Grundleitungen als Vollwandabwasserrohre aus Polypropylen wie zu vor beschrieben, jedoch Rohr DN 110.

Liefern und betriebsfertig montieren
Menge: 100,000 m

**04.02.2 Vollwandabwasserrohre Polypropylen - Rohr DN 125**
Grundleitungen als Vollwandabwasserrohre aus Polypropylen wie zu vor beschrieben, jedoch Rohr DN 125.

Liefern und betriebsfertig montieren
Menge: 15,000 m

**04.02.3 Vollwandabwasserrohre Polypropylen - Rohr DN 160**
Grundleitungen als Vollwandabwasserrohre aus Polypropylen wie zu vor beschrieben, jedoch Rohr DN 160.

Liefern und betriebsfertig montieren
Menge: 90,000 m

**04.02.4 Vollwandabwasserrohre Polypropylen - Rohr DN 200**
Grundleitungen als Vollwandabwasserrohre aus Polypropylen wie zu vor beschrieben, jedoch Rohr DN 200.

Liefern und betriebsfertig montieren
Menge: 10,000 m

**04.02.5 Vollwandabwasserrohre Polypropylen - Rohr DN 225**
Grundleitungen als Vollwandabwasserrohre aus Polypropylen wie zu vor beschrieben, jedoch Rohr DN 225.

Liefern und betriebsfertig montieren
Menge: 15,000 m

**04.02.6 Vollwandabwasserrohre Polypropylen - Rohr DN 250**
Grundleitungen als Vollwandabwasserrohre aus Polypropylen wie zu vor beschrieben, jedoch Rohr DN 250.

Liefern und betriebsfertig montieren
Menge: 30,000 m

**04.02.7 Vollwandabwasserrohre Polypropylen - Rohr DN 300**
Grundleitungen als Vollwandabwasserrohre aus Polypropylen wie zu vor beschrieben, jedoch Rohr DN 300.

Liefern und betriebsfertig montieren
Menge: 15,000 m

*Hinweis: Vollwandabwasserrohre Polypropylen - Bogen*
Grundleitungen als Vollwandabwasserrohre aus Polypropylen wie zu vor beschrieben, jedoch als Formteil Bogen inkl. aller Winkelgrande 0-90°

**04.02.8 Vollwandabwasserrohre Polypropylen - Bogen DN 110**
Grundleitungen als Vollwandabwasserrohre aus Polypropylen wie zu vor beschrieben, jedoch als Formteil Bogen alle Winkelgrade 0-90° DN 110

Liefern und betriebsfertig montieren
Menge: 20,000 St

**04.02.9 Vollwandabwasserrohre Polypropylen - Bogen DN 125**
Grundleitungen als Vollwandabwasserrohre aus Polypropylen wie zu vor beschrieben, jedoch als Formteil Bogen alle Winkelgrade 0-90° DN 125

Liefern und betriebsfertig montieren
Menge: 5,000 St

**04.02.10 Vollwandabwasserrohre Polypropylen - Bogen DN 160**
Grundleitungen als Vollwandabwasserrohre aus Polypropylen wie zu vor beschrieben, jedoch als Formteil Bogen alle Winkelgrade 0-90° DN 160

Liefern und betriebsfertig montieren
Menge: 5,000 St

**04.02.11 Vollwandabwasserrohre Polypropylen - Bogen DN 200**
Grundleitungen als Vollwandabwasserrohre aus Polypropylen wie zu vor beschrieben, jedoch als Formteil Bogen alle Winkelgrade 0-90° DN 200

Liefern und betriebsfertig montieren
Menge: 5,000 St

**04.02.12 Vollwandabwasserrohre Polypropylen - Bogen DN 225**
Grundleitungen als Vollwandabwasserrohre aus Polypropylen wie zu vor beschrieben, jedoch als Formteil Bogen alle Winkelgrade 0-90° DN 225

Liefern und betriebsfertig montieren
Menge: 5,000 St

**04.02.13 Vollwandabwasserrohre Polypropylen - Bogen DN 250**
Grundleitungen als Vollwandabwasserrohre aus Polypropylen wie zu vor beschrieben, jedoch als Formteil Bogen alle Winkelgrade 0-90° DN 250

Liefern und betriebsfertig montieren
Menge: 5,000 St

**04.02.14 Vollwandabwasserrohre Polypropylen - Bogen DN 300**
Grundleitungen als Vollwandabwasserrohre aus Polypropylen wie zu vor beschrieben, jedoch als Formteil Bogen alle Winkelgrade 0-90° DN 300

Liefern und betriebsfertig montieren
Menge: 5,000 St

*Hinweis: Vollwandabwasserrohre Polypropylen - Einfachabzweig*
Grundleitungen als Vollwandabwasserrohre aus Polypropylen wie zu vor beschrieben, jedoch als Formteil Einfachabzweig. Als Gleichweit- oder Reduzier- Abzweig. Abrechnungsgrundlage ist der Hauptdurchmesser. Wenn die Reduzierung im Abzweig möglich ist, erfolgt keine separate Vergütung einer Reduziermuffe. Inkl. aller Winkelgrande des Abzweig 0-90°.

**04.02.15 Vollwandabwasserrohre Polypropylen - Einfachabzweig DN 110**
Grundleitungen als Vollwandabwasserrohre aus Polypropylen wie zu vor beschrieben, jedoch als Formteil Einfachabzweig
DN 110

Liefern und betriebsfertig montieren
Menge: 5,000 St

**04.02.16 Vollwandabwasserrohre Polypropylen - Einfachabzweig DN 125**
Grundleitungen als Vollwandabwasserrohre aus Polypropylen wie zu vor beschrieben, jedoch als Formteil Einfachabzweig
DN 125

Liefern und betriebsfertig montieren
Menge: 5,000 St

**04.02.17 Vollwandabwasserrohre Polypropylen - Einfachabzweig DN 160**
Grundleitungen als Vollwandabwasserrohre aus Polypropylen wie zu vor beschrieben, jedoch als Formteil Einfachabzweig
DN 160

Liefern und betriebsfertig montieren
Menge: 1,000 St

**04.02.18 Vollwandabwasserrohre Polypropylen - Einfachabzweig DN 200**
Grundleitungen als Vollwandabwasserrohre aus Polypropylen wie zu vor beschrieben, jedoch als Formteil Einfachabzweig
DN 200

Liefern und betriebsfertig montieren
Menge: 1,000 St

**04.02.19 Vollwandabwasserrohre Polypropylen - Einfachabzweig DN 250**
Grundleitungen als Vollwandabwasserrohre aus Polypropylen wie zu vor beschrieben, jedoch als Formteil Einfachabzweig
DN 250

Liefern und betriebsfertig montieren
Menge: 4,000 St

**04.02.20 Vollwandabwasserrohre Polypropylen - Einfachabzweig DN 300**
Grundleitungen als Vollwandabwasserrohre aus Polypropylen wie zu vor beschrieben, jedoch als Formteil Einfachabzweig
DN 300

Liefern und betriebsfertig montieren
Menge: 1,000 St

*Hinweis: Vollwandabwasserrohre Polypropylen - Reduktion*
Grundleitungen als Vollwandabwasserrohre aus Polypropylen wie zu vor beschrieben, jedoch als Formteil Reduktion asymmetrisch auf die nächst kleinere Rohrdimension

**04.02.21 Vollwandabwasserrohre Polypropylen - Reduktion DN 125/110**
Grundleitungen als Vollwandabwasserrohre aus Polypropylen wie zu vor beschrieben, jedoch als Formteil Reduktion
DN 125/110

Liefern und betriebsfertig montieren
Menge: 5,000 St

**04.02.22 Vollwandabwasserrohre Polypropylen - Reduktion DN 160/110**
Grundleitungen als Vollwandabwasserrohre aus Polypropylen wie zu vor beschrieben, jedoch als Formteil Reduktion
DN 160/110

Liefern und betriebsfertig montieren
Menge: 5,000 St

**04.02.23 Vollwandabwasserrohre Polypropylen - Reduktion DN 160/125**
Grundleitungen als Vollwandabwasserrohre aus Polypropylen wie zu vor beschrieben, jedoch als Formteil Reduktion
DN 160/125

Liefern und betriebsfertig montieren
Menge: 5,000 St

**04.02.24 Vollwandabwasserrohre Polypropylen - Reduktion DN 200/160**
Grundleitungen als Vollwandabwasserrohre aus Polypropylen wie zu vor beschrieben, jedoch als Formteil Reduktion
DN 200/160

Liefern und betriebsfertig montieren
Menge: 5,000 St

**04.02.25 Vollwandabwasserrohre Polypropylen - Reduktion DN 315/250**
Grundleitungen als Vollwandabwasserrohre aus Polypropylen wie zu vor beschrieben, jedoch als Formteil Reduktion
DN 315/250

Liefern und betriebsfertig montieren
Menge: 2,000 St

*Hinweis: Vollwandabwasserrohre Polypropylen - Überschiebe- oder Doppelmuffe*
Grundleitungen als Vollwandabwasserrohre aus Polypropylen wie zu vor beschrieben, jedoch als Formteil Überschiebe- oder Doppelmuffe

Liefern und betriebsfertig montieren.

**04.02.26 Vollwandabwasserrohre Polypropylen - Überschiebe- oder Doppelmuffe DN 110**
Grundleitungen als Vollwandabwasserrohre aus Polypropylen wie zu vor beschrieben, jedoch als Formteil Überschiebe- oder Doppelmuffe DN 110

Liefern und betriebsfertig montieren
Menge: 40,000 St

**04.02.27 Vollwandabwasserrohre Polypropylen - Überschiebe- oder Doppelmuffe DN 125**
Grundleitungen als Vollwandabwasserrohre aus Polypropylen wie zu vor beschrieben, jedoch als Formteil Überschiebe- oder Doppelmuffe DN 125

Liefern und betriebsfertig montieren
Menge: 10,000 St

**04.02.28 Vollwandabwasserrohre Polypropylen - Überschiebe- oder Doppelmuffe DN 160**
Grundleitungen als Vollwandabwasserrohre aus Polypropylen wie zu vor beschrieben, jedoch als Formteil Überschiebe- oder Doppelmuffe DN 160

Liefern und betriebsfertig montieren
Menge: 10,000 St

**04.02.29 Vollwandabwasserrohre Polypropylen - Überschiebe- oder Doppelmuffe DN 200**
Grundleitungen als Vollwandabwasserrohre aus Polypropylen wie zu vor beschrieben, jedoch als Formteil Überschiebe- oder Doppelmuffe DN 200

Liefern und betriebsfertig montieren
Menge: 5,000 St

**04.02.30 Vollwandabwasserrohre Polypropylen - Überschiebe- oder Doppelmuffe DN 250**
Grundleitungen als Vollwandabwasserrohre aus Polypropylen wie zu vor beschrieben, jedoch als Formteil Überschiebe- oder Doppelmuffe DN 250

Liefern und betriebsfertig montieren
Menge: 5,000 St

**04.02.31 Vollwandabwasserrohre Polypropylen - Überschiebe- oder Doppelmuffe DN 300**
Grundleitungen als Vollwandabwasserrohre aus Polypropylen wie zu vor beschrieben, jedoch als Formteil Überschiebe- oder Doppelmuffe DN 300

Liefern und betriebsfertig montieren
Menge: 5,000 St

*Hinweis: Vollwandabwasserrohre Polypropylen - Muffenstopfen*
Grundleitungen als Vollwandabwasserrohre aus Polypropylen wie zu vor beschrieben, jedoch als Formteil Muffenstopfen

Liefern und betriebsfertig montieren.

**04.02.32 Vollwandabwasserrohre Polypropylen - Muffenstopfen DN 110**
Grundleitungen als Vollwandabwasserrohre aus Polypropylen wie zu vor beschrieben, jedoch als Formteil Muffenstopfen
DN 110

Liefern und betriebsfertig montieren
Menge: 15,000 St

**04.02.33 Vollwandabwasserrohre Polypropylen - Muffenstopfen DN 125**
Grundleitungen als Vollwandabwasserrohre aus Polypropylen wie zu vor beschrieben, jedoch als Formteil Muffenstopfen
DN 125

Liefern und betriebsfertig montieren
Menge: 5,000 St

**04.02.34 Vollwandabwasserrohre Polypropylen - Muffenstopfen DN 160**
Grundleitungen als Vollwandabwasserrohre aus Polypropylen wie zu vor beschrieben, jedoch als Formteil Muffenstopfen
DN 160

Liefern und betriebsfertig montieren
Menge: 5,000 St

**04.02.35 Vollwandabwasserrohre Polypropylen - Muffenstopfen DN 200**
Grundleitungen als Vollwandabwasserrohre aus Polypropylen wie zu vor beschrieben, jedoch als Formteil Muffenstopfen
DN 200

Liefern und betriebsfertig montieren
Menge: 1,000 St

**04.02.36 Vollwandabwasserrohre Polypropylen - Muffenstopfen DN 250**
Grundleitungen als Vollwandabwasserrohre aus Polypropylen wie zu vor beschrieben, jedoch als Formteil Muffenstopfen
DN 250

Liefern und betriebsfertig montieren
Menge: 1,000 St

**04.02.37 Vollwandabwasserrohre Polypropylen - Muffenstopfen DN 315**
Grundleitungen als Vollwandabwasserrohre aus Polypropylen wie zu vor beschrieben, jedoch als Formteil Muffenstopfen
DN 315

Liefern und betriebsfertig montieren
Menge: 1,000 St

*Hinweis: Sonstiges*

**04.02.38 Sandbett**
Sandbett für die Verlegung von Schmutzwasserleitungen, Trinkwasserleitungen und Elektrokabeln in vorhandenen Graben erstellen.

Sandbetthöhen und Mindestkorngröße b nach Verlegerichtlinien des Rohrherstellers.
Die Verfüllung nach DIN EN 1610 im Graben ist einzuhalten.

Bei der Verfüllung ist darauf zu achten, das die Unterbettungsschicht der vorgenannten Norm erstellt wird sowie die Obere Bettungsschicht. Des Weiteren ist darauf zu achten, das die Seitenverfüllung und Abdeckung Bestandteil der Verfüllung sind.
Menge: 260,000 m

**04.02.39 PVC- Warnband**
PVC- Warnband "breit" über der Leitungszone nach dem
Verdichtungsprozeß auslegen, incl. Hausanschlüsse.
Farbe: entsprechend eingesetztes Abwasserrohr

Liefern und betriebsfertig montieren
Menge: 260,000 m

**04.02.40 Foto-Dokumentation Grundleitungen und Schächte**
*** Pauschalposition
Foto-Dokumentation der verlegten Grundleitungen und Schächte im offenen Rohrgraben (Sandbett unter der Leitung). Die Leitungen müssen in ihrem Verlauf klar erkennbar und die Teilstrecken zuordnenbar sein. Dimensionsänderungen und Formteile sind in den Stuckzahlen bildlich festzuhalten. Die Foto-Dokumentation ist den Aufmaßen zwingend beizulegen und wird nur gemeinschaftlich anerkannt!!
Menge: 1,000 psch

**04.02.41 Grundleitung zwischenzeitlich Abdichten**
*** Pauschalposition
zuvor beschriebene Grundleitung während der Baumaßnahme temporär Abdichten, incl. der Anschlussstutzen in sämtlichen Dimensionen.
Menge: 1,000 psch

**04.02.42 Zustands und Funktionsprüfung**
Druckproben (Dichtigkeitsprüfung) der vorgenannten Grundleitung, auch in Teilabschnitten. Erstellung eines Protkoll gem. der abgedrückten Teilabschnitte. Die Dokumentation ist Bestandteil der Revisionsunterlagen.
Menge: 260,000 m

**04.02.43 Kamerabefahrung Grundleitung**
Kamerabefahrung nach Fertigstellung der vorgenannten Grundleitung, auch in Teilabschnitten. Erstellung von Protkollen gem. der befahrenen Teilabschnitte. Erstellen einer DVD bzw. CD mit Aufzeichnung der Kanalprüfung. Die Dokumentation ist Bestandteil der Revisionsunterlagen.
Menge: 260,000 m

**04.02.44 Durchspülen Grundleitungen**
Durchspülen der neu verlegten Grundleitungen auch in Teilabschnitten, zur Sicherstellung dass während der Baumaßnahmen keine größeren Gegenstände in die Leitung gefallen sind und dort verbleiben.
Erstellung von Protkollen gem. der gespülten Teilabschnitte. Die Dokumentation ist Bestandteil der Revisionsunterlagen.
Menge: 260,000 m

**04.02.45 Einmessen der Rohrleitungsverläufe**
*** Pauschalposition
Einmessen und Dokumentation der tatsächlichen Trassenverläufe. Darstellung der Trassen auf aktuellen Planunterlagen. Unterlagen werden im Anschluss Bestandteil der Revisionsunterlagen. Die Unterlagen können während der Baumaßnahme zur Koordinierung weiterer Gewerke auch in Teilabschnitten schon verlangt werden.
Menge: 1,000 psch

#### Untertitel 04.03 REGENWASSER UND SCHMUTZWASSER - SCHÄCHTE UND ZUBEHÖR

*Hinweis: Schachtbauwerk DN 1000*
Schachtbauwerk bestehend aus:
- Schachtunterteil aus Betonfertigteil, C30/37 WU, Unterbeton C12/15, 15 cm dick, Höhe Unterteil mind. 25 cm
  über Rohrscheitel, Auftritt in Höhe des Rohrscheitels
- Schachtoberteile aus Betonfertigstellringen DIN 4034-1
- Werksseitig umlaufend auf das Spitzende geklebter
  Neopren Auflagerring 50 / 10 mm
- Fugendichtung: Falz mit Normalmörtel MG M10 und Dichtstoff
  nach Herstellervorgabe
- mit Lippen-Gleitdichtung als vormontiertes
  Dichtsystem nach DIN 4060
- eingesetzte Steigbügeln der Form A nach DIN 19555,
  DIN EN 13101 aus V4A-Edelstahl (1.4571)
  mit vollkommen dichter Polyäthylen-Umhüllung
  (aus HD-PE) für runde Wände, Steigmaß 25
- Zuläufe und Ablauf mit Spitzende zum
  Anschluß für PP-KG2000-Rohr nach DIN EN 14578-1

Kanalschacht DN 1000 Beton liefern, abladen sowie höhen- und fluchtgerecht versetzen und ringweiser Aufbau.

**04.03.1 Schachtbauwerk DN 1000 - 150/125/150**
Leistung wie zuletzt im vollem Wortlaut beschrieben, jedoch
Schachtbauwerk DN 1000 Beton.

Schachtanschlüsse (eingehende Leitungen): 1xDN150 1xDN125 1xDN150
Schachtanschlüsse (abgehende Leitungen): 1xDN200
Hauptgerinne: DN/OD: 200
Sohle : ca.124,01 m ü.N.N. (Höhe Stand der aktuellen Planung)
Deckel: ca. 125,28 m ü.N.N (Höhe Stand der aktuellen Planung)
Die genaue Schachthöhe ist mit dem Außenanlagenplaner abzustimmen

BESTELLUNG NACH ÖRTLICHEM EIGENVERANTWORTLICHEN AUFMASS AUF BASIS DER FREIGEGEBENEN GELÄNDENIVEAUS!

Liefern und komplett betriebsfertig montieren
Menge: 1,000 St

**04.03.2 Schachtbauwerk DN 1000 - 125/200**
Leistung wie zuletzt im vollem Wortlaut beschrieben, jedoch
Schachtbauwerk DN 1000 Beton.

Schachtanschlüsse (eingehende Leitungen): 1xDN125 1xDN200
Schachtanschlüsse (abgehende Leitungen): 1xDN225
Hauptgerinne: DN/OD: 225
Sohle : ca.123,92 m ü.N.N. (Höhe Stand der aktuellen Planung)
Deckel: ca. 125,28 m ü.N.N (Höhe Stand der aktuellen Planung)
Die genaue Schachthöhe ist mit dem Außenanlagenplaner abzustimmen

BESTELLUNG NACH ÖRTLICHEM EIGENVERANTWORTLICHEN AUFMASS AUF BASIS DER FREIGEGEBENEN GELÄNDENIVEAUS!

Liefern und komplett betriebsfertig montieren
Menge: 1,000 St

**04.03.3 Schachtbauwerk DN 1000 - 100/125/225**
Leistung wie zuletzt im vollem Wortlaut beschrieben, jedoch
Schachtbauwerk DN 1000 Beton.

Schachtanschlüsse (eingehende Leitungen): 1xDN100 1xDN125 1xDN225
Schachtanschlüsse (abgehende Leitungen): 1xDN250
Hauptgerinne: DN/OD: 250
Sohle : ca.123,77 m ü.N.N. (Höhe Stand der aktuellen Planung)
Deckel: ca. 125,28 m ü.N.N (Höhe Stand der aktuellen Planung)
Die genaue Schachthöhe ist mit dem Außenanlagenplaner abzustimmen

BESTELLUNG NACH ÖRTLICHEM EIGENVERANTWORTLICHEN AUFMASS AUF BASIS DER FREIGEGEBENEN GELÄNDENIVEAUS!

Liefern und komplett betriebsfertig montieren
Menge: 1,000 St

**04.03.4 Schachtbauwerk DN 1000 - 100/125/250**
Leistung wie zuletzt im vollem Wortlaut beschrieben, jedoch
Schachtbauwerk DN 1000 Beton.

Schachtanschlüsse (eingehende Leitungen): 1xDN100 1xDN125 1xDN250
Schachtanschlüsse (abgehende Leitungen): 1xDN300
Hauptgerinne: DN/OD: 300
Sohle : ca.123,50 m ü.N.N. (Höhe Stand der aktuellen Planung)
Deckel: ca. 125,28 m ü.N.N (Höhe Stand der aktuellen Planung)
Die genaue Schachthöhe ist mit dem Außenanlagenplaner abzustimmen

BESTELLUNG NACH ÖRTLICHEM EIGENVERANTWORTLICHEN AUFMASS AUF BASIS DER FREIGEGEBENEN GELÄNDENIVEAUS!

Liefern und komplett betriebsfertig montieren
Menge: 1,000 St

**04.03.5 Schachtbauwerk innenliegender Absturz DN 1000 - 150/150**
Leistung wie zuletzt im vollem Wortlaut beschrieben, jedoch
Schachtbauwerk als innenliegender Absturzschacht DN 1000 Beton. Inkl. Steigleiter, Kunststoffrohr und Zubehör. Dieser Schacht ist der Übergabeschacht auf der Grundstücksgrenze als Mischwassersystem. Im Mischwasserschacht ist eine Rückschlagklappe für die Regenwasserleitung DN 160 einzubauen,

Schachtanschlüsse: 1xDN150 1xDN150
Hauptgerinne: DN/OD: 150
Sohle : ca.121,53 m ü.N.N. (Höhe Stand der aktuellen Planung)
Deckel: ca.123,65 m ü.N.N (Höhe Stand der aktuellen Planung)
Anschlusshöhe DN 160 SW: ca. 122,61 m ü.N.N (Höhe Stand der aktuellen Planung)
Anschlusshöhe DN 160 RW: ca. 122,22 m ü.N.N (Höhe Stand der aktuellen Planung)
Die genaue Schachthöhe ist mit dem Außenanlagenplaner abzustimmen

BESTELLUNG NACH ÖRTLICHEM EIGENVERANTWORTLICHEN AUFMASS AUF BASIS DER FREIGEGEBENEN GELÄNDENIVEAUS!

Liefern und komplett betriebsfertig montieren
Menge: 1,000 St

**04.03.6 Schachtkonus B125**
Schachtkonus aus Stahlbeton, einteilig mit exzentrischer Aussparung, auf Schachtring vollfugig in Dünnbettmörtel setzen.
Klasse: B125
Größe:  DN 1000

Liefern und komplett betriebsfertig montieren
Menge: 5,000 St

**04.03.7 Schachtabdeckung B 125**
BEGU-Schachtabdeckung Klasse B 125 bestehend aus:
1  BEGU-Rahmen rund
1  BEGU-Deckel rund
1  Schmutzfänger zum einlegen

Liefern und komplett betriebsfertig montieren
Menge: 5,000 St

**04.03.8 Schachtbauwerk DN 1000 - als Sandfang**
Reinigungsschacht für Niederschlagswasser, Nenndurchmesser DN 1000 aus Polypropylen (PP), Schachteinbauten aus Polypropylen mit Sammelraum für Schmutzpartikel, Volumen Schlammraum mind. 680 Liter, durch unabhängiges Prüfinstitut nachgewiesene Reinigungsleistung für Abfiltrierbare Stoffe (AFS, AFS63),mit integriertem Leichtflüssigkeitsrückhalt 400 mm und Überlaufrohr.

Nachgewiesene Gleichwertigkeit zu Regenklärbecken, Einordnung nach DWA-A 102-2 zum Rückhalt von AFS63, Anlagentyp D26 nach DWA-M 153, Durchgangswert: 0,8, max. anschließbare Fläche: 2.000 m²

Schacht gemäß DIN EN 13598-2 aus 100% Neumaterial ohne Recyclinganteile und ohne Schäumungszusätze, bestehend aus vollwandigen Fertigteilen, 12 mm Wanddicke, mit außenliegenden Verstärkungsrippen, auftriebssicher, mit glatter Innenwandung, Ringsteifigkeit von mindestens SN4 (4
kN/m²)

Schachthöhe von Sohle bis GOK: H =ca. 1,7 m
Zu- und Ablauf DN 300
Die genaue Schachthöhe ist mit dem Außenanlagenplaner abzustimmen

BESTELLUNG NACH ÖRTLICHEM EIGENVERANTWORTLICHEN AUFMASS AUF BASIS DER FREIGEGEBENEN GELÄNDENIVEAUS!

Liefern und komplett betriebsfertig montieren
Menge: 1,000 St

*Hinweis: PP- Schachtbauwerk DN 400*
PP- Schacht DN 400, gerader oder Y- Durchgang, mit Teleskopabdeckung H = 0,75 bis 1,25 m. Standard Höhe Schachtgrundkörper min. 1000 mm. Liefern sowie höhen- und fluchtgerechtes Versetzen des Reinigungs- und Inspektionsschachtes aus Polypropylen. Zu- und Ablauf- Muffen mit Dichtungen zum direkten Anschluss von glattwandigen polymeren Kanalrohren. Bermenhöhe 1/1 D nach DIN 4034-1.Gerinnegefälle 0%; entsprechend DIN EN 476, DIN EN 752 und in Anlehnung an DIN 19537.Schacht komplett mit teleskopierbarer Schachtverlängerung aus PP Rohr DN 315, EPDM-Manschette und fest installierter, kompletter Schachtabdeckung Klasse D, Rahmen und Deckel aus Gusseisen ohne Lüftungsöffnungen. Anschluss der Zu- und Ablaufleitungen sind ebenfalls zu berücksichtigen

Liefern und betriebsfertig montieren.

**04.03.9 PP- Schachtbauwerk DN 400, gerader Durchgang DN 160**
Schachtbauwerk DN 400 aus Polypropylen wie zuvor beschrieben, jedoch als Schachtbauwerk mit geradem Durchgang DN 160

Liefern und betriebsfertig montieren
Menge: 6,000 St

**04.03.10 PP- Schachtbauwerk DN 400, rechts- mitte- links Durchgang DN 160**
Schachtbauwerk DN 400 aus Polypropylen wie zuvor beschrieben, jedoch als Schachtbauwerk mit Y- Durchgang (rechts-mitte-links Durchgang) DN 160

Liefern und betriebsfertig montieren
Menge: 1,000 St

*Hinweis: Steigrohr für PP- Schachtbauwerk DN 400*
Zulage für die Verlängerung des Steigrohres für tieferliegende Schächte aus glattem PP Rohr, liefern und in Schacht einbauen.

**04.03.11 Steigrohr für PP- Schachtbauwerk DN 400 bis 1000 mm**
Steigrohr DN 400 wie zuvor beschrieben, zusätzlich 1000 mm

Liefern und betriebsfertig montieren
Menge: 2,000 St

**04.03.12 Steigrohr für PP- Schachtbauwerk DN 400 bis 1500 mm**
Steigrohr DN 400 wie zuvor beschrieben, zusätzlich 1500 mm

Liefern und betriebsfertig montieren
Menge: 5,000 St

#### Untertitel 04.04 TRINKWASSER - ROHRLEITUNG UND ZUBEHÖR

*Hinweis: Hinweis: Hygiene und Abstand*
Die VDI 6023 ist zwingend einzuhalten.
Dies gilt besonders für den Transport und die Lagerung der Trinkwasserrohrleitungen!

Bei der Verlegung der Rohrleitungen ist der Mindestabstand für die Aufbringung der Wärmedämmung sowie der Abstand zu wärmeabgebenden Leitungen zu berücksichtigen.

*Hinweis: Hinweis Trinkwasseranalyse nach VDI 6023*
Die Anfertigung einer mikrobiologischen Trinkwasseranalyse nach VDI 6023 erfolgt durch den AN.

Die Fertigstellung der Installation zur Durchführung der Trinkwasserprobe ist dem Bauherren sowie der Bauleitung TGA rechtzeitig bekanntzugeben. Die Beprobung des Trinkwassers muss mindestens sechs Wochen vor der Übergabe an den Bauherrn erfolgen.

*Hinweis: Trinkwasserrohre PE 100 Rohre und Formstücke*
Trinkwasserrohre PE 100 werden gemäß DVGW- Arbeitsblatt GW 335 A2, nach der DIN EN 12201 hergestellt und vom DVGW zugelassen. Schmelzindexgruppe 003
PE 100 Rohr mit einer innenliegenden, schwarzen Trägerschicht und einer äußeren blauen Signalschicht für Trinkwasser umgeben. Das PE 100 Rohr ist zur Verlegung im Sandbett geeignet. Die Rohrleitungen sind in einem Graben im Sandbett zu verlegen. Der Graben wird in einer separaten Position beschrieben.
Material liefern und höhen- und fluchtgerecht in Gräben fachgerecht nach den Verlegevorschriften der Hersteller und Normen verlegen. E- Schweißgerät inkl. Nebenleistung in Position berücksichtigen.

Die vorgenannten Anforderungen gelten für alle folgenden Positionen (Rohrleitungen und Fittings).

Material:  PE-100
Farbe außen: blau
Ringsteifigkeit: SDR 11

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**04.04.1 Trinkwasserrohre PE 100 DN 40**
Trinkwasserrohre als PE100 Rohre wie zuvor beschrieben, jedoch Rohr DN 40

Außendurchmesser: ca. 63 mm
Innendurchmesser:  ca. 51,4 mm

Liefern und in Teilstrecken verlegen
Menge: 75,000 m

*Hinweis: E- Schweißbogen PE-100*
E- Schweißbogen für PE-100, passend zu zuvor beschriebenen Rohrleitung mit wegbegrenzter Schweißanzeige und Mittelanschlag für alle Winkelgrade. E- Schweißgerät inkl. Nebenleistung in Position berücksichtigen.

Druckstufe:  PN10
Steckkontakt: 4mm

Liefern und montieren

**04.04.2 E- Schweißbogen PE-100 DN 50**
E- Schweißbogen für PE-100, passend zu zuvor beschriebenen Rohrleitung, jedoch als Formteil Bogen alle Winkelgrade 0-90°

Druckstufe:  PN10
Steckkontakt: 4mm
Dimension:  DN50

Liefern und montieren
Menge: 5,000 St

*Hinweis: E- Schweißmuffe PE-100*
E- Schweißmuffe für PE-100, passend zu zuvor beschriebenen Rohrleitung mit wegbegrenzter Schweißanzeige und Mittelanschlag E- Schweißgerät inkl. Nebenleistung in Position berücksichtigen.

Druckstufe:  PN10
Steckkontakt: 4mm

Liefern und montieren

**04.04.3 E- Schweißmuffe PE-100 DN 50**
E- Schweißmuffe für PE-100, passend zu zuvor beschriebenen Rohrleitung mit wegbegrenzter Schweißanzeige und Mittelanschlag E- Schweißgerät inkl. Nebenleistung in Position berücksichtigen.

Druckstufe:  PN10
Steckkontakt: 4mm
Dimension:  DN50

Liefern und montieren
Menge: 15,000 St

*Hinweis: Sonstiges*

**04.04.4 Trinkwasserzählerschacht**
Der Zählerschacht besteht aus einem korrosionsfreien, witterungs- und frostbeständigen Kunststoff und ist für den erdverlegten Einbau geeignet. Die Konstruktion ermöglicht eine Zählerablesung sowie einen Zählerwechsel von oben ohne Einstieg in den Schacht.
Der Schacht ist ausgelegt für die waagerechte Montage eines MID-konformen Wasserzählers Q3 (Zähler nicht im Lieferumfang enthalten).
Ein- und Ausgang sind mit PE-Anschlussenden zur bauseitigen Anbindung an die Trinkwasserleitung auszuführen.
Inklusive Drehgelenk komplett mit Wasserzähleranlage und Passstück im Schacht montiert, zum scherenförmigen Heraufziehen. Kunststoff Innendeckel druckwasserdicht

Technische Daten:
Größe:  800 x 500 mm
Decken:  aus PE begahbar A15
Schachthöhe bis GOK:  1 m

Liefern und betribesfertig montieren.
Menge: 1,000 St

**04.04.5 Foto-Dokumentation PE-Rohre**
*** Pauschalposition
Foto-Dokumentation der verlegten PE-Rohre im offenen Rohrgraben (Sandbett unter der Leitung). Die Leitungen müssen in ihrem Verlauf klar erkennbar und die Teilstrecken zuordnenbar sein. Dimensionsänderungen und Formteile sind in den Stueckzahlen bildlich festzuhalten. Die Foto-Dokumentation ist den Aufmaßen zwingend beizulegen und wird nur gemeinschaftlich anerkannt!!
Menge: 1,000 psch

**04.04.6 Spülen der TW- Leitungen**
*** Pauschalposition
Spülen der Leitungslängen gemäß DIN 1988, Teil 2 Abs. 11.2 im Anschluss an die Druckprüfung und vor Inbetriebnahme. Die Kalt- und Warmwasserleitungen sind getrennt mit einem Luft-Wasser-Gemisch intermittierend unter Druck, zu spülen.
Das für die Spülung verwendete Trinkwasser muss filtriert sein. Spülwasser und Druckluft müssen hygienisch einwandfrei sein.

Leistungen im Einzelnen:
1. Bereitstellung eines Spülautomaten mit ölfreier Druckluft oder eines Spülkompressors, Montage und Anschluß (230 V Schukostecker) direkt hinter der Wasserzählanlage und dem Feinfilter.
2. Die Entnahmestellen nacheinander vom Spülkompressor aus in Richtung Neubau öffnen und geöffnet lassen.
3. Nach der letzten Entnahmestelle mindestens 2 Minuten warten und dann alle Entnahmestellen in umgekehrter Reihenfolge schließen.
4. Demontage des Spülkompressors und der Abflußschläuche, evtl. Paßstücke oder Umgehungen.
5. Ausstellung eines Spülprotokolls und Aushändigung an die Bauleitung oder dessen Beauftragten.
6. Die Spülung der Anlage muss unmittelbar vor Inbetriebnahme erfolgen.
7. Anfertigung einer bakteriologischen Trinkwasseranalyse.

Der Termin für die Durchführung der Arbeiten ist der Bauleitung rechtzeitig bekanntzugeben.

Vorstehende Leistung komplett erbringen.
Menge: 1,000 psch

**04.04.7 Dichtheitsprüfung**
*** Pauschalposition
Dichtheitsprüfung vor Inbetriebnahme des Wassernetzes für die Wasserleitungen. Größe des Rohrnetzes kann an oben genannten Rohrleitungslängen ermittelt werden. Abdrücken in bauteilbedingte Teilabschnitte inkl. temporärer Verschluss der offenen Leitungsenden möglich und zu berücksichtigen. Druckprobe mit ölfreier Druckluft oder Inertgasen, z.B. Stickstoff oder Kohlendioxid. Erstellung eines Druckprobenprotokolls zur Ergänzung der Revisionsunterlagen.
Menge: 1,000 psch

**04.04.8 Inbetriebnahme des Wassernetzes**
*** Pauschalposition
Inbetriebnahme des Wassernetzes gem. Abstimmung mit dem Bauherrn sowie der BL TGA. Inbetriebnahme der Anlage vor der Wasserbeprobung. Der AN ist für die Sicherstellung des Trinkwassernetzes und der Wasserqualität im Rohrleitungsnetz bis zur vollständigen Übergabe an den Bauherrn verantwortlich. Händische Spülzyklen zur Sicherstellung der Wasserqualität sind zu berücksichtigen.
Menge: 1,000 psch

**04.04.9 Einmessen der Trinkwasserleitungen**
*** Pauschalposition
Menge: 1,000 psch

**04.04.10 PVC-Warnband**
PVC-Warnband "breit" über der Leitungszone nach dem
Verdichtungsprozeß auslegen, incl. Hausanschlüsse.
Farbe: Entsprechend eingesetztes Abwasserrohr
Menge: 60,000 m

### Titel 05 REGIEARBEITEN

*Hinweis: VORBEMERKUNGEN:*
VORBEMERKUNGEN:

Regiearbeiten siehe VOB/B Stundenlohnarbeiten.

**05.1 Vorarbeiter, Schachtmeister**
Menge: 10,000 Std

**05.2 Facharbeiter, Geselle**
Menge: 10,000 Std

**05.3 Bauhelfer, Arbeiter**
Menge: 10,000 Std

**05.4 Radlader inkl. Fahrer, über 37 bis 55 kW**
Menge: 10,000 Std

**05.5 Mini-Bagger bis 5 to**
Mini-Bagger bis 5 to
mit Kettenfahrwerk incl. Bedienung
Menge: 10,000 Std

**05.6 Hydraulikbagger inkl. Fahrer**
Hydraulikbagger inkl. Fahrer
mit Radfahrwerk Löffel-Korbinhalt über 0,5 bis 1 m3.
Menge: 10,000 Std

**05.7 LKW über 8 bis 12 to Nutzlast**
LKW über 8 bis 12 to Nutzlast
Kipper, Allradantrieb mit Fahrer
Menge: 10,000 Std

**05.8 Lufthammer mit Kompressor über 3 bis 6 m3/min**
Lufthammer mit Kompressor
über 3 bis 6 m3/min
Meisseln, Bohr- oder Abbauhammer, incl. Bedienung
Menge: 10,000 Std

**05.9 Schmutzwassertauchpumpe**
Schmutzwassertauchpumpe
mit Anschuß B, zur Ableitung von Grundwasser
aus Bau- und Schachtgruben,
liefern, aufstellen, anschließen und betreiben,
inkl. B-Schlauchleitung 50 m,
Stromversorgung mittels mobilem Generator,
Abrechnung über Rapportzettel
Menge: 30,000 Std
